# TM-20-P Tapón macho PPFV DN 1/2

- Propiedad del archivo: CONSTRUNARIO
- Formato: FIEBDC-3/2012
- Programa: Construnario Versión 3.51
- Fecha de los precios: 01/03/2023
- Divisa: EUR

| Código | Ud | Descripción |
|---|---|---|
| URA1000061 | u | TM-20-P Tapón macho PPFV DN 1/2 |
