# TM-25-P Tapón macho PPFV DN 3/4

- Propiedad del archivo: CONSTRUNARIO
- Formato: FIEBDC-3/2012
- Programa: Construnario Versión 3.51
- Fecha de los precios: 01/03/2023
- Divisa: EUR

| Código | Ud | Descripción |
|---|---|---|
| URA1000062 | u | TM-25-P Tapón macho PPFV DN 3/4 |
