# V-32-E Válvula de esfera PVC para encolar DN 32

- Propiedad del archivo: CONSTRUNARIO
- Formato: FIEBDC-3/2012
- Programa: Construnario Versión 3.51
- Fecha de los precios: 01/03/2023
- Divisa: EUR

| Código | Ud | Descripción |
|---|---|---|
| URA7000123 | u | V-32-E Válvula de esfera PVC para encolar DN 32 |
