# Toma de corriente schuko, tapa con cierre por llave y portaetiquetas, gris diferentes cerraduras. Serie Aquatec IP44

- Propiedad del archivo: CONSTRUNARIO
- Formato: FIEBDC-3/2012
- Programa: Construnario VersiĆ³n 2.11
- Fecha de los precios: 25/05/2015
- Divisa: EUR

**4769 05** u Toma de corriente schuko, tapa con cierre por llave y portaetiquetas, gris diferentes cerraduras. Serie Aquatec IP44
- 16A, 250V. - Embalaje: 1 unidad x caja.
