# 2 elementos modulares. Toma de corriente schuko, tapa con cierre por llave y portaetiquetas. Serie Aquatec IP44

- Propiedad del archivo: CONSTRUNARIO
- Formato: FIEBDC-3/2012
- Programa: Construnario Versión 2.11
- Fecha de los precios: 25/05/2015
- Divisa: EUR

**4768 05** u 2 elementos modulares. Toma de corriente schuko, tapa con cierre por llave y portaetiquetas. Serie Aquatec IP44
- 16A, 250V. - Montaje horizontal (incluye dos llaves por cerradura). - Conexionado, 2 arriba / 2 abajo. - Con bloqueo en posición final. - Terminales de conexión según IEC 60884-1. - Embalaje: 1 unidad x caja.
