# Mecanismos componibles 10AX, 250V. Conmutador, gris. Serie Aquatec IP44

- Propiedad del archivo: CONSTRUNARIO
- Formato: FIEBDC-3/2012
- Programa: Construnario Versión 2.11
- Fecha de los precios: 25/05/2015
- Divisa: EUR

**61 3076 15** u Mecanismos componibles 10AX, 250V. Conmutador, gris. Serie Aquatec IP44
- Conexión rápida. - Embalaje: 10 unidades x caja.
