# Conjunto pulsador con botón iluminado, contacto NA, gris. Serie Aquatec IP44

- Propiedad del archivo: CONSTRUNARIO
- Formato: FIEBDC-3/2012
- Programa: Construnario Versión 2.11
- Fecha de los precios: 25/05/2015
- Divisa: EUR

**5112 15** u Conjunto pulsador con botón iluminado, contacto NA, gris. Serie Aquatec IP44
- Lámpara E10. - Embalaje: 10 unidades x caja.
