# Variador de velocidad para motores monofásicos. 0, 1-2.3A, gris. Serie Aquatec IP44

- Propiedad del archivo: CONSTRUNARIO
- Formato: FIEBDC-3/2012
- Programa: Construnario Versión 2.11
- Fecha de los precios: 25/05/2015
- Divisa: EUR

**2970 10** u Variador de velocidad para motores monofásicos. 0, 1-2.3A, gris. Serie Aquatec IP44
- Protección contra cortocircuito y sobretensión mediante fusible. - Curva de potencia impresa. - Embalaje: 1 unidad x caja.
