# Interruptor bipolar temporizado, gris. 15 minutos. Serie Aquatec IP44

- Propiedad del archivo: CONSTRUNARIO
- Formato: FIEBDC-3/2012
- Programa: Construnario VersiĆ³n 2.11
- Fecha de los precios: 25/05/2015
- Divisa: EUR

**4227 05** u Interruptor bipolar temporizado, gris. 15 minutos. Serie Aquatec IP44
- 16AX, 250V. - Escala de tiempo impresa. - Embalaje: 1 unidad x caja.
