# Entrada de cable extendido, 1 cable, gris. Serie Aquatec IP44

- Propiedad del archivo: CONSTRUNARIO
- Formato: FIEBDC-3/2012
- Programa: Construnario VersiĆ³n 2.11
- Fecha de los precios: 25/05/2015
- Divisa: EUR

**1889 05** u Entrada de cable extendido, 1 cable, gris. Serie Aquatec IP44
- Embalaje: 10 unidades x caja.
