# Acoplamiento a canaleta para 1 entrada de cable, gris. 15 x 15 mm. Serie Aquatec IP44

- Propiedad del archivo: CONSTRUNARIO
- Formato: FIEBDC-3/2012
- Programa: Construnario VersiĆ³n 2.11
- Fecha de los precios: 25/05/2015
- Divisa: EUR

**1804 05** u Acoplamiento a canaleta para 1 entrada de cable, gris. 15 x 15 mm. Serie Aquatec IP44
- Embalaje: 1 unidad x caja.
