# Tubo albañal 3M Ø 250

- Propiedad del archivo: CONSTRUNARIO
- Formato: FIEBDC-3/2012
- Programa: Construnario Versión 3.51
- Fecha de los precios: 01/03/2023
- Divisa: EUR
- Código: uralita-sist (23/08/2023)

**PURA1100906** Tubo albañal 3M Ø 250
Tubería de PVC albañal 3M de Adequa, de 250 mm de diámetro, colocada en instalaciones interiores de desagüe, para baños y cocinas, con p.p. de piezas especiales de PVC y con unión pegada, instalada y funcionando.

| Código | Ud | Descripción | Rendimiento |
|---|---|---|---|
| URA1100906 | m | Tubo albañal 3M Ø 250 (material) | 1.250 |
| URA1118869 | u | BB-14 Injerto simple macho-hembra 45º JP Ø 250 gris 7037 (material) | 0.300 |
| URA1113778 | u | CB-4 Codo macho-hembra 45°Ø 250 JP gris 7037 (material) | 0.500 |
| MOC170 | h | Oficial 1ª fontanero calefactor (mano de obra) | 0.150 |

## Recursos

**URA1113778** u CB-4 Codo macho-hembra 45°Ø 250 JP gris 7037
CB-4 Codo macho-hembra 45° Ø 250 JP gris 7037.
