# Tubo albañal 6M Ø 160

- Propiedad del archivo: CONSTRUNARIO
- Formato: FIEBDC-3/2012
- Programa: Construnario Versión 3.51
- Fecha de los precios: 01/03/2023
- Divisa: EUR
- Código: uralita-sist (23/08/2023)

**PURA1001863** Tubo albañal 6M Ø 160
Tubería de PVC albañal 6M de Adequa, de 160 mm de diámetro, colocada en instalaciones interiores de desagüe, para baños y cocinas, con p.p. de piezas especiales de PVC y con unión pegada, instalada y funcionando.

| Código | Ud | Descripción | Rendimiento |
|---|---|---|---|
| URA1001863 | m | Tubo albañal 6M Ø 160 (material) | 1.250 |
| URA1001310 | u | CZ-4 Codo macho-hembra 45° Ø 160 JP gris 7037 (material) | 0.500 |
| URA1001811 | u | BZ-14 Injerto simple macho-hembra 45º JP Ø 160 gris 7037 (material) | 0.300 |
| URA1001476 | u | COL-160-R Collarín con cierre incorporado Ø 160 gris 7037 (material) | 0.750 |
| MOC170 | h | Oficial 1ª fontanero calefactor (mano de obra) | 0.150 |
