# Tubo albañal 6M Ø 315

- Propiedad del archivo: CONSTRUNARIO
- Formato: FIEBDC-3/2012
- Programa: Construnario Versión 3.51
- Fecha de los precios: 01/03/2023
- Divisa: EUR
- Código: uralita-sist (23/08/2023)

**PURA1001909** Tubo albañal 6M Ø 315
Tubería de PVC albañal 6M de Adequa, de 315 mm de diámetro, colocada en instalaciones interiores de desagüe, para baños y cocinas, con p.p. de piezas especiales de PVC y con unión pegada, instalada y funcionando.

| Código | Ud | Descripción | Rendimiento |
|---|---|---|---|
| URA1001909 | m | Tubo albañal 6M Ø 315 (material) | 1.250 |
| URA1123531 | u | CC-4 Codo macho-hembra 45° Ø 315 JP gris 7037 (material) | 0.500 |
| URA7000527 | u | BC-14 Injerto simple macho-hembra 45º JP Ø 315 gris 7037 (material) | 0.300 |
| MOC170 | h | Oficial 1ª fontanero calefactor (mano de obra) | 0.150 |
