# Tubo evacuación AR 5M Ø 40

- Propiedad del archivo: CONSTRUNARIO
- Formato: FIEBDC-3/2012
- Programa: Construnario Versión 3.51
- Fecha de los precios: 01/03/2023
- Divisa: EUR
- Código: uralita-sist (23/08/2023)

**PURA1122180** Tubo evacuación AR 5M Ø 40
Tubería insonorizada de policlorudo de vinilo, fabricada según norma UNE-EN 1453 de diámetro exterior 40 mm x 3 mm de espesor, AR de adequa, en instalaciones de evacuación y ventilación, para unir con piezas de igual material, mediante manguitos de unión / dilatación con junta pegada.

| Código | Ud | Descripción | Rendimiento |
|---|---|---|---|
| URA1122180 | m | Tubo evacuación AR 5M Ø 40 (material) | 1.250 |
| URA1122164 | u | CH-88-AR Codo hembra-hembra 87º 30' JP Ø 40 (material) | 0.600 |
| MOC170 | h | Oficial 1ª fontanero calefactor (mano de obra) | 0.200 |

## Recursos

**URA1122180** m Tubo evacuación AR 5M Ø 40
Los tubos de diámetro 40 y 50 se suministran sin embocadura.
