# Conjuntos completos 10AX, 250V IP44

- Propiedad del archivo: CONSTRUNARIO
- Formato: FIEBDC-3/2012
- Programa: Construnario VersiĆ³n 2.11
- Fecha de los precios: 30/05/2013
- Divisa: EUR

| Código | Descripción |
|---|---|
| C1005HAG-1451 | Conjuntos completos 10AX, 250V IP44 |
