# Tubo evacuación AR 3M Ø 125

- Propiedad del archivo: CONSTRUNARIO
- Formato: FIEBDC-3/2012
- Programa: Construnario Versión 3.51
- Fecha de los precios: 01/03/2023
- Divisa: EUR
- Código: uralita-sist (23/08/2023)

**PURA1122183** Tubo evacuación AR 3M Ø 125
Tubería insonorizada de policlorudo de vinilo, fabricada según norma UNE-EN 1453 de diámetro exterior 125 mm x 3,2 mm de espesor, AR de ADEQUA, en instalaciones de evacuación y ventilación, para unir con piezas de igual material.

| Código | Ud | Descripción | Rendimiento |
|---|---|---|---|
| URA1122183 | m | Tubo evacuación AR 3M Ø 125 (material) | 1.250 |
| URA1122169 | u | CX-8-K-AR Codo 87º 30' macho-hembra Antirruido JE Ø 125. (material) | 0.600 |
| URA1122162 | u | BX-14-K-AR Injerto simple macho-hembra 45º JE Ø 125 (material) | 0.500 |
| MOC170 | h | Oficial 1ª fontanero calefactor (mano de obra) | 0.200 |
