# Conducto PVC orientado PN 16 DN 200 RAL 5015

- Propiedad del archivo: CONSTRUNARIO
- Formato: FIEBDC-3/2012
- Programa: Construnario Versión 3.51
- Fecha de los precios: 01/03/2023
- Divisa: EUR
- Código: uralita-sist (23/08/2023)

**PURA2134670** Conducto PVC orientado PN 16 DN 200 RAL 5015
Tubería de PVC orientado molecularmente, CLASE 500, PN 16 de 200 mm de diámetro nominal, unión por junta elástica con aro de fijación solidario a la misma de PP, para una presión de trabajo máxima de 16 Atm., de Longitud total 6,23 m, colocada en zanja sobre cama de arena de río, relleno lateral y superior hasta 20 cm. por encima de la generatriz con la misma arena, c/p.p. de medios auxiliares, sin incluir excavación y posterior relleno de la zanja, colocada s/NTE-IFA-11, con certificado de producto AENOR y marca URATOP® o equivalente.

| Código | Ud | Descripción | Rendimiento |
|---|---|---|---|
| URA2134670 | m | Tubo orientado URATOP® PN 16 DN 200 c/Certificado AENOR RAL 5015 (material) | 1.000 |
| URA7000582 | u | Bote 1 kg lubricante para juntas (material) | 0.002 |
| P01AA020 | m3 | Arena de río 0/6 mm (material) | 0.180 |
| MOC170 | h | Oficial 1ª fontanero calefactor (mano de obra) | 0.055 |
| MOC070 | h | Peón ordinario (mano de obra) | 0.160 |

## Recursos

**URA7000582** u Bote 1 kg lubricante para juntas
Se recomienda su uso en el montaje de tubos y accesorios con unión por junta elástica.
