# Puls. II para persianas ISO-Panzer IP66

- Propiedad del archivo: CONSTRUNARIO
- Formato: FIEBDC-3/2012
- Programa: Construnario VersiĆ³n 2.11
- Fecha de los precios: 25/05/2015
- Divisa: EUR

| Código | Ud | Descripción |
|---|---|---|
| 4342 | u | Puls. II para persianas ISO-Panzer IP66 |
