# Cubierta para referencias con lámpara piloto E14. Transparentes. Amarilla. Serie ISO-Panzer IP66

- Propiedad del archivo: CONSTRUNARIO
- Formato: FIEBDC-3/2012
- Programa: Construnario Versión 2.11
- Fecha de los precios: 25/05/2015
- Divisa: EUR

**1241 02** u Cubierta para referencias con lámpara piloto E14. Transparentes. Amarilla. Serie ISO-Panzer IP66
- Utilizar con ref. 5152. - Embalaje: 10 unidades x caja.
