# CH-8-AR Codo macho-hembra 87º 30' JP Ø 40

- Propiedad del archivo: CONSTRUNARIO
- Formato: FIEBDC-3/2012
- Programa: Construnario Versión 3.51
- Fecha de los precios: 01/03/2023
- Divisa: EUR

| Código | Ud | Descripción |
|---|---|---|
| URA2136941 | u | CH-8-AR Codo macho-hembra 87º 30' JP Ø 40 |
