# Unidad exterior LG Multi V Wáter IV Bomba de calor, modelo ARWN120LAS4, de 33,6 KW en frío y 37,8 KW en calor

- Propiedad del archivo: CONSTRUNARIO
- Formato: FIEBDC-3/2012
- Programa: Construnario Versión 1.9
- Fecha de los precios: 22/10/2013
- Divisa: EUR

**ARWN120LAS4** Unidad exterior LG Multi V Wáter IV Bomba de calor, modelo ARWN120LAS4, de 33,6 KW en frío y 37,8 KW en calor.
Unidad exterior para sistema MULTI V WATER IV Bomba de Calor de volumen de refrigerante variable, marca LG, modelo ARWN120LAS4, con refrigerante R-410A, de capacidad frigorífica nominal 33,6 kW y capacidad calorífica nominal 37,8 kW. Conectable a 20(30) unidades interiores. Dimensiones, 755 x 500 x 997 mm; peso 120 Kg. Caudal de agua nominal 36.5 l/min. Presión sonora, medida a 1 m de distancia de la unidad, 56 dB(A). Batería con protección oro anticorrosión.
