# Unidad exterior LG Multi V Water IV Bomba de calor, modelo ARWN220LAS4, de 61,6 KW en frío y 69,3 KW en calor

- Propiedad del archivo: CONSTRUNARIO
- Formato: FIEBDC-3/2012
- Programa: Construnario Versión 1.9
- Fecha de los precios: 22/10/2013
- Divisa: EUR

**ARWN220LAS4** Unidad exterior LG Multi V Water IV Bomba de calor, modelo ARWN220LAS4, de 61,6 KW en frío y 69,3 KW en calor.
Unidad exterior para sistema MULTI V WATER IV Bomba de Calor de volumen de refrigerante variable, marca LG, modelo ARWN220LAS4 (ARWN100LAS4+ARWN120LAS4), con refrigerante R-410A, de capacidad frigorífica nominal 61,6 kW y capacidad calorífica nominal 69,3 kW. Conectable a 35(44) unidades interiores. Dimensiones, (755 x 500 x 997)x2 mm; peso 120x2 Kg. Caudal de agua nominal 36,5+36,5 l/min. Presión sonora, medida a 1 m de distancia de la unidad, 57 dB(A). Batería con protección oro anticorrosión.
