# Toma Schuko serie Berker Q.3 Blanco polar

- Propiedad del archivo: CONSTRUNARIO
- Formato: FIEBDC-3/2012
- Programa: Construnario Versión 2.11
- Fecha de los precios: 25/05/2015
- Divisa: EUR
- Código: hager-sistem (18/04/2017)

**C1005HAG-1205B041** Toma Schuko serie Berker Q.3 Blanco polar (25/11/2013)
Con protección infantil y conexión por tornillos.

| Código | Ud | Descripción | Rendimiento |
|---|---|---|---|
| 4123 60 89 | u | Toma schuko. Blanco polar, aterciopelado. Serie Berker Q.1 Q.3 (material) | 1.000 |
| 1011 60 99 | u | Marcos blanco polar, aterciopelado. 1 elemento (material) | 1.000 |

## Recursos

**4123 60 89** u Toma schuko. Blanco polar, aterciopelado. Serie Berker Q.1 Q.3
- 16A, 250V~. - Con protección infantil. - Conexión tornillo. - Embalaje: 10 unidades x caja.

**1011 60 99** u Marcos blanco polar, aterciopelado. 1 elemento
- Montaje vertical y horizontal. - Adecuado para instalaciones IP44 y protección estanca utilizando el kit de sellado. - Embalaje: 10 unidades x caja.
