# Tomas de corriente Schuko, R.1/R.3, negro, brillo

- Propiedad del archivo: CONSTRUNARIO
- Formato: FIEBDC-3/2012
- Programa: Construnario Versión 2.11
- Fecha de los precios: 25/05/2015
- Divisa: EUR

**4123 20 45** u Tomas de corriente Schuko, R.1/R.3, negro, brillo
- 16A, 250V~. - Con protección infantil. - Terminales tornillo con mordaza. - Embalaje: 10 unidades x caja.
