# Toma TV serie Berker R.1. Negro, brillo

- Propiedad del archivo: CONSTRUNARIO
- Formato: FIEBDC-3/2012
- Programa: Construnario Versión 2.11
- Fecha de los precios: 25/05/2015
- Divisa: EUR
- Código: hager-sistem (18/04/2017)

**C1005HAG-1210B132** Toma TV serie Berker R.1. Negro, brillo (26/11/2013)

| Código | Ud | Descripción | Rendimiento |
|---|---|---|---|
| 4522 | u | 3 tomas TV-R indep. derivación Única (material) | 1.000 |
| 1203 20 45 | u | Tapa central para toma TV 2 ó 3 salidas, R.1/R.3R.Classic. Negro, brillo (material) | 1.000 |
| 1011 21 45 | u | Marco 1E, R.1. Negro, brillo (material) | 1.000 |

## Recursos

**1203 20 45** u Tapa central para toma TV 2 ó 3 salidas, R.1/R.3R.Classic. Negro, brillo
- Embalaje: 10 unidades x caja.

**1011 21 45** u Marco 1E, R.1. Negro, brillo
- Montaje vertical y horizontal. - Embalaje: 10 unidades x caja.
