# Tapa central para toma TV 2 ó 3 salidas, R.1/R.3R.Classic. Blanco polar, brillo

- Propiedad del archivo: CONSTRUNARIO
- Formato: FIEBDC-3/2012
- Programa: Construnario Versión 2.11
- Fecha de los precios: 25/05/2015
- Divisa: EUR

**1203 20 89** u Tapa central para toma TV 2 ó 3 salidas, R.1/R.3R.Classic. Blanco polar, brillo
- Embalaje: 10 unidades x caja.
