# Tapa ciega serie Berker R.1. Aluminio/negro, brillo

- Propiedad del archivo: CONSTRUNARIO
- Formato: FIEBDC-3/2012
- Programa: Construnario Versión 2.11
- Fecha de los precios: 25/05/2015
- Divisa: EUR
- Código: hager-sistem (18/04/2017)

**C1005HAG-1210B154** Tapa ciega serie Berker R.1. Aluminio/negro, brillo (26/11/2013)

| Código | Ud | Descripción | Rendimiento |
|---|---|---|---|
| 1009 20 45 | u | Tapa ciega con tapa central, R.1/R.3. Negro, brillo (material) | 1.000 |
| 1011 21 84 | u | Marco 1E, R.1. Aluminio/negro, brillo (material) | 1.000 |

## Recursos

**1009 20 45** u Tapa ciega con tapa central, R.1/R.3. Negro, brillo
- Embalaje: 20 unidades x caja. - Adecuadas para instalaciones IP44 y protección estanca utilizando el kit de sellado.

**1011 21 84** u Marco 1E, R.1. Aluminio/negro, brillo
- Montaje vertical y horizontal. - Embalaje: 10 unidades x caja.
