# Doble pulsador persianas serie Berker R.1. Cristal/blanco polar, brillo

- Propiedad del archivo: CONSTRUNARIO
- Formato: FIEBDC-3/2012
- Programa: Construnario VersiĆ³n 2.11
- Fecha de los precios: 25/05/2015
- Divisa: EUR
- Código: hager-sistem (18/04/2017)

**C1005HAG-1210B097** Doble pulsador persianas serie Berker R.1. Cristal/blanco polar, brillo (26/11/2013)

| Código | Ud | Descripción | Rendimiento |
|---|---|---|---|
| 5035 20 | u | Mecanismos pulsadores para persianas. Pulsador 10A, 250V (material) | 1.000 |
| 1625 20 89 | u | Tecla doble persiana. Ref. 1625. Blanco, brillo. Series Berker R.1, R.3 (material) | 1.000 |
| 1011 21 09 | u | Marco 1E, R.1. Cristal blanco polar, brillo (material) | 1.000 |

## Recursos

**5035 20** u Mecanismos pulsadores para persianas. Pulsador 10A, 250V
- Embalaje: 10 unidades x caja.

**1625 20 89** u Tecla doble persiana. Ref. 1625. Blanco, brillo. Series Berker R.1, R.3
- Embalaje: 10 unidades x caja.

**1011 21 09** u Marco 1E, R.1. Cristal blanco polar, brillo
- Montaje vertical y horizontal. - Embalaje: 10 unidades x caja.
