# Toma Schuko serie Berker R.Classic. Acero/negro, brillo

- Propiedad del archivo: CONSTRUNARIO
- Formato: FIEBDC-3/2012
- Programa: Construnario Versión 2.11
- Fecha de los precios: 25/05/2015
- Divisa: EUR
- Código: hager-sistem (18/04/2017)

**C1005HAG-1210D036** Toma Schuko serie Berker R.Classic. Acero/negro, brillo (26/11/2013)
- Con protección infantil y conexión por tornillos.

| Código | Ud | Descripción | Rendimiento |
|---|---|---|---|
| 4755 20 45 | u | Toma Schuko. Negro, brillo (material) | 1.000 |
| 1011 20 04 | u | Marco 1E, R.Classic. Acero/negro (material) | 1.000 |

## Recursos

**4755 20 45** u Toma Schuko. Negro, brillo
- Con protección infantil. - Terminales con conexión rápida. - Embalaje: 10 unidades x caja.

**1011 20 04** u Marco 1E, R.Classic. Acero/negro
- Embalaje: 10 unidades x caja.
