# Toma Schuko. Negro, brillo

- Propiedad del archivo: CONSTRUNARIO
- Formato: FIEBDC-3/2012
- Programa: Construnario Versión 2.11
- Fecha de los precios: 25/05/2015
- Divisa: EUR

**4755 20 45** u Toma Schuko. Negro, brillo
- Con protección infantil. - Terminales con conexión rápida. - Embalaje: 10 unidades x caja.
