# Salida de hilos serie Berker R.Classic. Blanco polar, brillo

- Propiedad del archivo: CONSTRUNARIO
- Formato: FIEBDC-3/2012
- Programa: Construnario VersiĆ³n 2.11
- Fecha de los precios: 25/05/2015
- Divisa: EUR
- Código: hager-sistem (18/04/2017)

**C1005HAG-1210D101** Salida de hilos serie Berker R.Classic. Blanco polar, brillo (26/11/2013)

| Código | Ud | Descripción | Rendimiento |
|---|---|---|---|
| 4468 | u | Salida de cables con espacio adicional (material) | 1.000 |
| 1019 20 89 | u | Tapa salida cables, R.1/R.3. Blanco polar, brillo (material) | 1.000 |
| 1011 20 89 | u | Marco 1E, R.Classic. Blanco polar, brillo (material) | 1.000 |

## Recursos

**1019 20 89** u Tapa salida cables, R.1/R.3. Blanco polar, brillo
- Embalaje: 10 unidades x caja.

**1011 20 89** u Marco 1E, R.Classic. Blanco polar, brillo
- Embalaje: 10 unidades x caja.
