# Marco 1E, R.Classic. Cristal blanco polar

- Propiedad del archivo: CONSTRUNARIO
- Formato: FIEBDC-3/2012
- Programa: Construnario VersiĆ³n 2.11
- Fecha de los precios: 25/05/2015
- Divisa: EUR

**1011 20 09** u Marco 1E, R.Classic. Cristal blanco polar
- Embalaje: 10 unidades x caja.
