# Cruzamiento serie Berker R.3. Aluminio/blanco polar, brillo

- Propiedad del archivo: CONSTRUNARIO
- Formato: FIEBDC-3/2012
- Programa: Construnario VersiĆ³n 2.11
- Fecha de los precios: 25/05/2015
- Divisa: EUR
- Código: hager-sistem (18/04/2017)

**C1005HAG-1210C033** Cruzamiento serie Berker R.3. Aluminio/blanco polar, brillo (06/11/2013)

| Código | Ud | Descripción | Rendimiento |
|---|---|---|---|
| 3037 | u | Cruzamiento 10AX, 250V (material) | 1.000 |
| 1620 20 89 | u | Tecla simple, R.1/R.3. Blanco polar, brillo (material) | 1.000 |
| 1011 22 74 | u | Marco 1E, R.3, aluminio/blanco, brillo (material) | 1.000 |

## Recursos

**1620 20 89** u Tecla simple, R.1/R.3. Blanco polar, brillo
- Embalaje: 10 unidades x caja.

**1011 22 74** u Marco 1E, R.3, aluminio/blanco, brillo
- Montaje vertical y horizontal. - Embalaje: 10 unidades x caja.
