# Toma Schuko serie Berker R.3. Blanco polar, brillo

- Propiedad del archivo: CONSTRUNARIO
- Formato: FIEBDC-3/2012
- Programa: Construnario Versión 2.11
- Fecha de los precios: 25/05/2015
- Divisa: EUR
- Código: hager-sistem (18/04/2017)

**C1005HAG-1210C041** Toma Schuko serie Berker R.3. Blanco polar, brillo (26/11/2013)
- Con protección infantil y conexión por tornillos.

| Código | Ud | Descripción | Rendimiento |
|---|---|---|---|
| 4123 20 89 | u | Tomas de corriente Schuko, R.1/R.3, blanco polar, brillo (material) | 1.000 |
| 1011 22 89 | u | Marco 1E, R.3. Blanco polar, brillo (material) | 1.000 |

## Recursos

**4123 20 89** u Tomas de corriente Schuko, R.1/R.3, blanco polar, brillo
- 16A, 250V~. - Con protección infantil. - Terminales tornillo con mordaza. - Embalaje: 10 unidades x caja.

**1011 22 89** u Marco 1E, R.3. Blanco polar, brillo
- Montaje vertical y horizontal. - Embalaje: 10 unidades x caja.
