# Toma doble RJ45 cat.6a serie Berker R.3. Acero/blanco polar, brillo

- Propiedad del archivo: CONSTRUNARIO
- Formato: FIEBDC-3/2012
- Programa: Construnario Versión 2.11
- Fecha de los precios: 25/05/2015
- Divisa: EUR
- Código: hager-sistem (18/04/2017)

**C1005HAG-1210C125** Toma doble RJ45 cat.6a serie Berker R.3. Acero/blanco polar, brillo (26/11/2013)

| Código | Ud | Descripción | Rendimiento |
|---|---|---|---|
| 4587 | u | Toma RJ45 doble Cat 6a clase EA (material) | 1.000 |
| 1409 20 89 | u | Tapa central para toma teléfono/red doble, R.1R.3R.Classic. Blanco polar, brillo (material) | 1.000 |
| 1011 22 14 | u | Marco 1E, R.3. Acero/blanco polar, brillo (material) | 1.000 |

## Recursos

**1409 20 89** u Tapa central para toma teléfono/red doble, R.1R.3R.Classic. Blanco polar, brillo
- Embalaje: 10 unidades x caja.

**1011 22 14** u Marco 1E, R.3. Acero/blanco polar, brillo
- Montaje vertical y horizontal. - Embalaje: 10 unidades x caja.
