# Conmutador serie Berker R.3. Cristal/negro, brillo

- Propiedad del archivo: CONSTRUNARIO
- Formato: FIEBDC-3/2012
- Programa: Construnario VersiĆ³n 2.11
- Fecha de los precios: 25/05/2015
- Divisa: EUR
- Código: hager-sistem (18/04/2017)

**C1005HAG-1210C028** Conmutador serie Berker R.3. Cristal/negro, brillo (26/11/2013)

| Código | Ud | Descripción | Rendimiento |
|---|---|---|---|
| 3036 | u | Conmutador 10AX, 250V (material; 04/06/2015) | 1.000 |
| 1620 20 45 | u | Tecla simple, R.1/R.3. Negro, brillo (material) | 1.000 |
| 1011 22 16 | u | Marco 1E, R.3. Cristal negro, brillo (material) | 1.000 |

## Recursos

**1620 20 45** u Tecla simple, R.1/R.3. Negro, brillo
- Embalaje: 10 unidades x caja.

**1011 22 16** u Marco 1E, R.3. Cristal negro, brillo
- Montaje vertical y horizontal. - Embalaje: 10 unidades x caja.
