# Doble conmutador serie Berker B.7. Blanco polar mate

- Propiedad del archivo: CONSTRUNARIO
- Formato: FIEBDC-3/2012
- Programa: Construnario VersiĆ³n 2.11
- Fecha de los precios: 25/05/2015
- Divisa: EUR
- Código: hager-sistem (18/04/2017)

**C1005HAG-12030704** Doble conmutador serie Berker B.7. Blanco polar mate (25/11/2013)

| Código | Ud | Descripción | Rendimiento |
|---|---|---|---|
| 3038 08 | u | Mecanismos de mando. Doble conmutador, terminales de entrada aislados (material) | 1.000 |
| 1623 19 09 | u | Tecla doble. Blanco polar, mate. Series Berker S.1, B.3, B.7 (material) | 1.000 |
| 1011 69 19 | u | Marco B.7, 1E. Blanco polar, mate (material) | 1.000 |

## Recursos

**3038 08** u Mecanismos de mando. Doble conmutador, terminales de entrada aislados
- Embalaje: 10 unidades x caja.

**1623 19 09** u Tecla doble. Blanco polar, mate. Series Berker S.1, B.3, B.7
- Embalaje: 10 unidades x caja.

**1011 69 19** u Marco B.7, 1E. Blanco polar, mate
- Embalaje: 10 unidades x caja.
