# Toma doble RJ45 cat. 6a serie Berker B.7. Aluminio

- Propiedad del archivo: CONSTRUNARIO
- Formato: FIEBDC-3/2012
- Programa: Construnario Versión 2.11
- Fecha de los precios: 25/05/2015
- Divisa: EUR
- Código: hager-sistem (18/04/2017)

**C1005HAG-12031206** Toma doble RJ45 cat. 6a serie Berker B.7. Aluminio (25/11/2013)

| Código | Ud | Descripción | Rendimiento |
|---|---|---|---|
| 4587 | u | Toma RJ45 doble Cat 6a clase EA (material) | 1.000 |
| 1409 14 04 | u | Tapa central para toma teléfono / red doble. Aluminio. Series Berker S.1, B.3, B.7 (material) | 1.000 |
| 1011 64 24 | u | Marco B.7, 1E. Aluminio, mate (material) | 1.000 |

## Recursos

**1409 14 04** u Tapa central para toma teléfono / red doble. Aluminio. Series Berker S.1, B.3, B.7
- Embalaje: 10 unidades x caja.

**1011 64 24** u Marco B.7, 1E. Aluminio, mate
- Embalaje: 10 unidades x caja.
