# Tapa ciega serie Berker B.7. Aluminio

- Propiedad del archivo: CONSTRUNARIO
- Formato: FIEBDC-3/2012
- Programa: Construnario VersiĆ³n 2.11
- Fecha de los precios: 25/05/2015
- Divisa: EUR
- Código: hager-sistem (18/04/2017)

**C1005HAG-12031506** Tapa ciega serie Berker B.7. Aluminio (08/11/2013)

| Código | Ud | Descripción | Rendimiento |
|---|---|---|---|
| 1009 14 04 | u | Tapa ciega con tapa central. Sin garras. Aluminio. Series Berker S.1, B.3, B.7 (material) | 1.000 |
| 1011 64 24 | u | Marco B.7, 1E. Aluminio, mate (material) | 1.000 |

## Recursos

**1009 14 04** u Tapa ciega con tapa central. Sin garras. Aluminio. Series Berker S.1, B.3, B.7
- Embalaje: 20 unidades x caja.

**1011 64 24** u Marco B.7, 1E. Aluminio, mate
- Embalaje: 10 unidades x caja.
