# Marco B.7, 1E V. Acero inoxidable/blanco polar, mate

- Propiedad del archivo: CONSTRUNARIO
- Formato: FIEBDC-3/2012
- Programa: Construnario VersiĆ³n 2.11
- Fecha de los precios: 25/05/2015
- Divisa: EUR

**1011 36 09** u Marco B.7, 1E V. Acero inoxidable/blanco polar, mate
- Embalaje: 10 unidades x caja.
