# Doble pulsador persianas serie Berker K.5. Aluminio

- Propiedad del archivo: CONSTRUNARIO
- Formato: FIEBDC-3/2012
- Programa: Construnario Versión 2.11
- Fecha de los precios: 25/05/2015
- Divisa: EUR
- Código: hager-sistem (18/04/2017)

**C1005HAG-1208092** Doble pulsador persianas serie Berker K.5. Aluminio (25/11/2013)

| Código | Ud | Descripción | Rendimiento |
|---|---|---|---|
| 5035 20 | u | Mecanismos pulsadores para persianas. Pulsador 10A, 250V (material) | 1.000 |
| 1435 71 03 | u | Tecla doble persiana. Ref. 1435 71... Aluminio. Series Berker K.1, K.5 (material) | 1.000 |
| 1313 70 03 | u | Marco 1E, K.5. Aluminio (material) | 1.000 |

## Recursos

**5035 20** u Mecanismos pulsadores para persianas. Pulsador 10A, 250V
- Embalaje: 10 unidades x caja.

**1435 71 03** u Tecla doble persiana. Ref. 1435 71... Aluminio. Series Berker K.1, K.5
- Embalaje: 10 unidades x caja.

**1313 70 03** u Marco 1E, K.5. Aluminio
- Para protección IP44 utilizar ref. 1010. - Embalaje: 10 unidades x caja.
