# Toma teléfono cat. 3 serie Berker K.5. Aluminio

- Propiedad del archivo: CONSTRUNARIO
- Formato: FIEBDC-3/2012
- Programa: Construnario Versión 2.11
- Fecha de los precios: 25/05/2015
- Divisa: EUR
- Código: hager-sistem (18/04/2017)

**C1005HAG-1208102** Toma teléfono cat. 3 serie Berker K.5. Aluminio (25/11/2013)

| Código | Ud | Descripción | Rendimiento |
|---|---|---|---|
| 4538 | u | Toma telefónica UAE simple 8 cables (material) | 1.000 |
| 1407 70 03 | u | Tapa central para toma teléfono / red, K.5. Aluminio (material) | 1.000 |
| 1313 70 03 | u | Marco 1E, K.5. Aluminio (material) | 1.000 |

## Recursos

**1407 70 03** u Tapa central para toma teléfono / red, K.5. Aluminio
- Embalaje: 10 unidades x caja.

**1313 70 03** u Marco 1E, K.5. Aluminio
- Para protección IP44 utilizar ref. 1010. - Embalaje: 10 unidades x caja.
