# Toma schukocon LED de orientación. Acero

- Propiedad del archivo: CONSTRUNARIO
- Formato: FIEBDC-3/2012
- Programa: Construnario Versión 2.11
- Fecha de los precios: 25/05/2015
- Divisa: EUR

**4109 90 04** u Toma schukocon LED de orientación. Acero
- 16A, 250V~. - Con protección infantil. - Terminales tornillo con mordaza. - Embalaje: 10 unidades x caja.
