# Toma schuko con LED de control. Blanco polar, brillo

- Propiedad del archivo: CONSTRUNARIO
- Formato: FIEBDC-3/2012
- Programa: Construnario Versión 2.11
- Fecha de los precios: 25/05/2015
- Divisa: EUR

**4110 00 69** u Toma schuko con LED de control. Blanco polar, brillo
- 16A, 250V~. - Con protección infantil. - Terminales tornillo con mordaza. - Portaetiquetas 6 mm de alto. - Embalaje: 10 unidades x caja.
