# Marco 3E, R.1. Cristal negro, brillo

- Propiedad del archivo: CONSTRUNARIO
- Formato: FIEBDC-3/2012
- Programa: Construnario VersiĆ³n 2.11
- Fecha de los precios: 25/05/2015
- Divisa: EUR

**1013 21 16** u Marco 3E, R.1. Cristal negro, brillo
- Montaje vertical y horizontal. - Embalaje: 5 unidades x caja.
