# Marcos portaetiquetas negro, brillo. 3 elementos horizontal. Serie Berker R.1

- Propiedad del archivo: CONSTRUNARIO
- Formato: FIEBDC-3/2012
- Programa: Construnario VersiĆ³n 2.11
- Fecha de los precios: 25/05/2015
- Divisa: EUR

**1013 21 35** u Marcos portaetiquetas negro, brillo. 3 elementos horizontal. Serie Berker R.1
- Etiquetas de 6 mm. alto. - Embalaje: 2 unidades x caja.
