# Marco 4E, R.3. Blanco polar, brillo

- Propiedad del archivo: CONSTRUNARIO
- Formato: FIEBDC-3/2012
- Programa: Construnario VersiĆ³n 2.11
- Fecha de los precios: 25/05/2015
- Divisa: EUR

**1014 22 89** u Marco 4E, R.3. Blanco polar, brillo
- Montaje vertical y horizontal. - Embalaje: 2 unidades x caja.
