# Marcos portaetiquetas negro, brillo. 3 elementos vertical. Serie Berker R.3

- Propiedad del archivo: CONSTRUNARIO
- Formato: FIEBDC-3/2012
- Programa: Construnario VersiĆ³n 2.11
- Fecha de los precios: 25/05/2015
- Divisa: EUR

**1013 22 25** u Marcos portaetiquetas negro, brillo. 3 elementos vertical. Serie Berker R.3
- Etiquetas de 6 mm. alto. - Embalaje: 2 unidades x caja.
