# Kits de sellado IP44 para tomas schuko y tapas R.1 / R.3, transparente

- Propiedad del archivo: CONSTRUNARIO
- Formato: FIEBDC-3/2012
- Programa: Construnario VersiĆ³n 2.11
- Fecha de los precios: 25/05/2015
- Divisa: EUR

**1010 76 00** u Kits de sellado IP44 para tomas schuko y tapas R.1 / R.3, transparente
- Embalaje: 1 unidad x caja.
